# BIB_Kloster_Waldsassen
Angebotsaufforderung (GAEB DA XML 3.3, DA83)
Projekt: 2023-24
Währung: EUR
Erstellt mit: GXML Toolbox V3.3 R20220330, ORCA AVA 27 27.00.00, 26.03.2026

## Beschreibung der Maßnahme
Beschreibung der Maßnahme
Die Zisterzienserinnen Abtei Waldsassen plant die Generalsanierung und Neuausrichtung der Stiftbibliothek Waldsassen. Im Rahmen der Sanierung soll für eine verbesserte Präsentation der historischen Bibliothek und des lebendigen Klosters ein sog. "Dritter Ort" mit teils interaktiven Ausstellungsbereichen und einer multimedialen Präsentation geschaffen werden.

Die Herstellung der Barrierefreiheit sowie Verbesserungen für den Brandschutz sollen dabei ebenso erreicht werden.

Die Stiftsbibliothek war - neben dem Klostergarten - im 18. Jahrhundert das repräsentative Aushängeschild für die Größe und Bedeutung der barocken Abtei. Sie ist mit ihrer vollständig erhaltenen Ausstattung (Stuck, Malerei, Holzbildhauerei) einzigartig und bildet bis heute, zusammen mit der Stiftsbasilika, die wichtigste kulturelle Sehenswürdigkeit in Waldsassen und hat entsprechend viele Besucher.

Bislang noch unsaniert, sind umfangreiche Maßnahmen zur Restaurierung der Raumhülle, der Ausmalung und der hölzernen Ausstattung sowie für die notwendige technische Ausrüstung, den Brandschutz und die Barrierefreiheit zur langfristigen Erhaltung dieses Baudenkmals erforderlich.

Im Grundsatz handelt es sich um eine Modernisierung und behutsame Sanierung des Bestehenden.
Folgende Maßnahmen sind dabei vorgesehen:

Erdgeschoss:
- Neue Zugangssituation zur Bibliothek (Besucherlenkung)
- Verbesserung der Nutzbarkeit der Aula hinsichtlich, Akustik, Schallschutz, Beleuchtung, Sonnenschutz, Medientechnik

1. Obergeschoss:
- Schaffen einer Ausstellung für den "Dritten Ort"
- Schaffen eines barrierefreien Zugangs zur Bibliothek
Ziel ist es allen Besuchern die Möglichkeit zu geben, den Bibliothekssaal barrierefrei zu erreichen.
- Errichtung eines barrierefreien WCs im OG
- Schaffen eines zweiten baulichen Rettungswegs aus der Bibliothek
- Behutsame, denkmalgerechte Instandsetzung der Innenraumschale

Fenster Aula EG: Sanierung, fachgerechte Instandsetzung

Fenster Bibliothek OG: Die Originalverglasung wird ausgebaut und durch eine UV-/IR-Schutzverglasung als Einfachglas/ Bleiverglasung ersetzt.

Alle geplanten Maßnahmen wurden mit dem Landesamt für Denkmalpflege Bayern besprochen und abgestimmt. Im Zuge der Ausführung wird eine regelmäßige Einbindung und intensive Beteiligung des BLfD stattfinden.
Bereits bei den umfangreichen Voruntersuchungen waren RestauratorInnen für die verschiedenen Fachbereiche eingebunden. Auch baubegleitend werden FachrestauratorInnen tätig sein.

Lage
Adresse: Basilikaplatz 2, 95652 Waldsassen ǀ Landkreis Tirschenreuth ǀ Bezirk Oberpfalz

Die zu sanierenden und umzunutzenden Gebäudeteile (Bibliothek und der sogenannten Apothekerflügel) sind Teil der Klosteranlage der Zisterzienserinnen Abtei Waldsassen, direkt angebaut an die Basilika, im Zentrum von Waldsassen, zwischen Basilikaplatz im Norden und Brauhausstraße im Süden.

Der Innenhof kann teilweise für die Baustelleneinrichtung genutzt werden. Die Zufahrtsmöglichkeiten sind eng und nur über Basilikaplatz und Kirchenstraße möglich.
Eine Besichtigung der örtlichen Gegebenheiten wird empfohlen.

Gebäude
Das Gebäude ist denkmalgeschützt. Alle Arbeiten sind daher mit besonderer Vorsicht und Sorgfalt zu verrichten.

Die zu bearbeitenden Flächen befinden sich im EG und 1. OG des Bibliothekflügels sowie im 1.OG des im 90° Winkel dazu stehenden Apothekerflügels.

geplante Maßnahmen/ Konstruktion nach Kostengruppen:
Im Zuge der Bauausführung wird es aus sicherheitstechnischen Gründen notwendig, öffentliche Wege, Zugänge temporär zu sperren.

Das Gebäude bleibt während der Baumaßnahmen geöffnet.
Der Besuch der Bibliothek soll jederzeit für die Besucher möglich sein.
Alle Arbeiten finden bei laufendem Kloster- und Schulbetrieb in den angrenzenden Gebäudeteilen statt.

KGR 392 Gerüstarbeiten
Fassadengerüst für die Arbeiten an den historischen Fenstern von Aula und Bibliothek. Die Arbeiten im Bibliotheksbereich werden über Rollgerüste erledigt - hier sind keine Raumgerüste vorgesehen.

KGR 384 Rückbauarbeiten
Rückbau von leichten Trennwänden (GK und MW) um den historischen Raumzusammenhang wieder frei zu stellen.

KGR 312 Baumeisterarbeiten
Bei den Mauerwerksarbeiten handelt es sich um Mauerdurchbrüche, die neue Öffnungen im funktionalen Ablauf herstellen. Diese Arbeiten sind für die Gesamtstatik des Gebäudes untergeordnet.

KGR 314 Naturstein
Es werden historische Bodenbeläge nach Öffnungen für die Ausstellungsgestaltung wieder hergestellt, ebenso werden die Oberflächen des neuzeitlichen Treppenaufgangs aufgefrischt.

KGR 323 Außenputz- und Malerarbeiten
Im Zuge der Fenstersanierung wird die Fassade nach Abschluss der Arbeit einen neuen Anstrich nach Vorgaben des Denkmalschutzes erhalten, ggf. lockere Putzstellen, die durch die Sanierungsarbeiten entstanden sind, werden ertüchtigt.

KGR 323 Innenputz- und Malerarbeiten
Im Innenbereich sind behutsame Eingriffe bei den nichttragenden, neuzeitlichen Wänden erforderlich um das funktionale Gefüge zu verbessern, verstellte Raumeinheiten werden durch das Öffnen wieder erlebbar gemacht. Nach Abbruch von Wänden, Sanierung von Fenstern etc. werden in Teilbereichen Putzarbeiten notwendig. Die zu bearbeitende Räume erhalten einen neuen Anstrich nach denkmalpflegerischen Vorgaben.

KGR 323 Stuckarbeiten
Nach Abbruch von Innenwänden werden die Raumschalen im Gewölbe wieder einheitlich hergestellt. Hierzu sind Anpassungsarbeiten an den Bestand notwendig.

KGR 324 Fliesen- und Plattenarbeiten
Wandfliesen: In den Spritzwasserbereichen werden die Wände 2,00 m hoch gefliest.
Bodenbelag: Alle neuen Toilettenräume erhalten einen Fliesenbelag.

KGR 325 Estricharbeiten
Die Flächen in den partiell zu ändernden Raumeinheiten erhalten einen neuen Estrich. Dieser wird als homogene Fläche, oberflächenfertig, eingefärbt, in Anlehnung an die Bestandsfarben im historischen Bodenbelag.

KGR 326 Verglasungs- und Schreinerarbeiten Fenster,
Fenstersanierung/ -instandsetzung:
Bibliotheksfenster: Die Fenster werden instandgesetzt. Dabei werden die bestehenden Scheiben ausgebaut und die verbleibende Metallkonstruktion im Bestand saniert. Anschließend wird denkmalgerecht neues Glas mit UV/IV Schutz eingesetzt.

Fenster Aula: Diese werden erhalten, mit zusätzlichen Dichtungen versehen, komplett restauriert und die Flügel wieder eingebaut.

KGR 327 Schreinerarbeiten Innentüren
Neue Innentüren für die geänderte Zugangssituation und die neuen Funktionsräume. Belange des Schallschutzes und des Brandschutzes werden dabei berücksichtigt.

KGR 330 Sonnenschutz- und Verdunkelungsanlagen
Im Bereich der Aula und der Ausstellung im 1.OG sind Verdunkelungen vorzusehen. Diese werden denkmalfachgerecht mit innenliegenden Klappstangen mit Textilbehängen realisiert, die Ausführung wird individuell auf die jeweiligen Fenster angepasst.
Im Bereich der Bibliothek sind Vorhänge mit Lichtschutz nach dem bestehenden Vorbild geplant.

KGR 331 Metallbauarbeiten: Metall-Glaselement
Einbau eines Metall-Glaselements, als filigrane Konstruktion, um den Raumzusammenhang zum Kreuzgang erlebbar zu machen.

KGR 333 Gebäudereinigungsarbeiten
Nach Abschluss der Arbeiten wird eine Grundreinigung durchgeführt.

KGR 339 Trockenbauarbeiten
Die nichttragenden Trennwände der neuen Nebenraumstruktur im 1.OG werden in Leichtbauweise erstellt.

KGR 339 Akustikmaßnahmen
Im Bereich der Aula ist die Situation der Akustik zu verbessern, dazu werden die bestehenden Elemente durch neuzeitliche, technisch verbesserte Elemente ersetzt und gestalterisch in die Raumschale mit integriert.
Im Bereich der Ausstellung sind in Teilbereichen Akustikmaßnahmen vorgesehen.

KGR 372 Schreiner Festeinbauten
In Teilbereichen werden aus funktionalen Gründen Regale für Lager, Abstellmöglichkeiten, Garderoben, Schließfächer und dgl. schreinermäßig auf die Raumschale eingepasst.

Die Treppe im neuen Fluchtweg aus der Bibliothek wird als Holz-Wangentreppe, Eiche, in den Bestand eingebaut.

KGR 380 Baukonstruktive Einbauten
Im Bereich der Ausstellung "Dritter Ort" werden Einbauten für die szenographische, multimediale Präsentation errichtet.

KGR 395 Instandsetzung Bibliothekssaal
Die Instandsetzung der Innenraumschale der Bibliothek umfasst folgende Bereiche:

Holzarbeiten:
Hier werden leicht demontierbare Schnitzereien abgebaut, sämtliche Holzarbeiten gereinigt, fehlende Schnitzerarbeiten wieder ergänzt, sämtliche Holzteile einheitlich beschichtet und ggf. Korrekturen, Ertüchtigungen und statische Ergänzungen durchgeführt.

Gemälde, gefasste Oberflächen:
Ziel ist es eine pflegekonservatorische Bestandserhaltung durchzuführen.

KGR 400 Bauwerk - technische Anlagen
- Demontage der bestehenden WC-Anlage im 1.OG
- Errichtung eines barrierefreien WCs
- Installation von Planheizkörpern an den vorgesehenen Stellen der Planung mit Anschluss an das Bestandsnetz
- Niederspannungsinstallationsanlagen: Die Versorgung bleibt wie im Bestand bestehen und wird nicht geändert. Es wird zum Versorgen der neuen Beleuchtung und Steckdosen ein neuer Unterverteiler in den Bereich der Umbaumaßnahme vorgesehen.
- Umsetzung eines neuen Beleuchtungskonzepts für die Aula und die Ausstellungsflächen sowie für die Inszenierung der Bibliothek
- Sicherheitsbatterieanlage, Sicherheitsbeleuchtung mit Fluchtwegführung
Die Sicherheitsbeleuchtung wird nach Vorgaben der Brandschutzkonzeptes vorgesehen
- Gefahrenmelde- und Alarmanlagen
Die Brandmeldeanlage ist bereits erneuert und muss an die neuen Gegebenheiten angepasst werden.
- Übertragungsnetze
IT-Ausstattung, WLAN-Verkabelung, Verkabelung für Medientechnik

KGR 500 Freianlagen:
Bei Maßnahmen in den Freianlagen handelt es sich um die Besucherlenkung und den damit verbundenen Bauarbeiten zur Lieferung und Installation der digitalen Medienpylone.

Zeitplan:
Die baulichen Maßnahmen sollen wie folgt umgesetzt werden:
- Maßnahmen, die Staub entwickeln, werden vorgezogen (Mauerwerksdurchbrüche, Teil Abbrüche Wände etc.)
- Fenstertausch wird einzeln erfolgen um den Hüllenverschluss zu gewährleisten
- Im Anschluss erfolgt die Innenraumsanierung, die nur wenig bis gar keinen Staub entwickeln wird.
- Zeitgleich werden die Arbeiten zur Ausstellungsgestaltung durchgeführt.

Baubeginn für die Abbrucharbeiten/ Baumeister  KW 28 / 2026
Fertigstellung  KW 50 / 2026
Beginn Innenausbau  KW 37 / 2026
Beginn Restaurierung Bibliothek  KW 19 / 2027

Die Eröffnung der Bibliothek und des neuen Ausstellungsbereichs
"Dritter Ort" ist für Februar 2028 vorgesehen.

## Vorbemerkungen und zusätzliche Vertragsbedingungen
Aufgabenstellung, Denkmalschutz

Die Aufgabenstellung ergibt sich aus der allgemeinen Baubeschreibung
und dem Leistungsverzeichnis.

- Schutz der Substanz
Die Sanierungsarbeiten müssen so ausgeführt werden, dass Störungen bzw. Schäden vermieden werden.
Sämtliche Arbeiten am Bauwerk, insbesondere Abbruch und
Rückbauarbeiten, sind mit besonderer Sorgfalt und mit Rücksicht auf die zu erhaltenden Bauteile auszuführen.

- Das Gebäude ist denkmalgeschützt.
Alle beschriebenen Arbeiten finden im denkmalgeschützten Bereich statt und
sind daher mit besonderer Vorsicht und Sorgfalt zu verrichten.

Alle Maßnahmen sind minimalinvasiv und im größtmöglichen Maße substanzschonend auszuführen!

Bei Unklarheiten hat stets die Abstimmung mit Bauleitung, Tragwerksplanung, Fachrestaurator zu erfolgen!

- Besichtigung der örtlichen Gegebenheiten
Dem AN wird dringend empfohlen, vor Angebotsabgabe eine Ortsbesichtigung durchzuführen.
Diese ist nach vorheriger Absprache mit der Vergabestelle möglich.

In Teilbereichen herrschen sehr beengte Platzverhältnisse,
enge Arbeitsräume mit sehr geringer Arbeitshöhe in sehr niedrigen Räumen.

Der Abtransport des Abbruchmaterials kann nur in Handarbeit erfolgen und muss maximal substanzschonend aus dem Gebäude transportiert werden!

- Baulärm
Alle Arbeiten finden bei laufendem Kloster- und Schulbetrieb in den angrenzenden Gebäudeteilen statt. Lärmentwicklung und Erschütterungen müssen auf das nicht vermeidbare Minimum reduziert werden.
Auf der Baustelle dürfen nur schallgedämmte Baumaschinen eingesetzt werden.

- Betriebszeiten
Auf der Baustelle darf ohne Sondergenehmigung zu folgenden Zeiten gearbeitet werden:
Werktags 7:00 Uhr bis 20:00 Uhr.

Für die Durchführung lärmintensiver Arbeiten sind folgende Ruhezeiten zu beachten: täglich
7:00 - 8:00 Uhr
12:00 - 13:00 Uhr
17:00 - 18:00 Uhr

In der Zeit von 10. - 28.August 2026 gelten diese Einschränkungen nicht (Ferienzeit)

- Anfragen zu den Verdingungsunterlagen
Anfragen zu den Verdingungsunterlagen sind rechtzeitig unter Berücksichtigung der auf der Vergabeplattform / Vergabestelle hinterlegten Frist zu stellen.

Anfragen und Auskünfte werden ausschließlich über die Vergabeplattform / Vergabestelle kommuniziert.

- Daten und Auskünfte über die Baumaßnahme
Daten und Auskünfte über die Baumaßnahme darf der Auftragnehmer Dritten nur mit vorheriger Zustimmung des Auftraggebers weitergeben.
Dies gilt auch nach Abschluss der Bauarbeiten für die Erteilung von Referenzen oder der geplanten Veröffentlichung in Firmenbroschüren, Internetauftritten etc.

- Unterlagen
- Zur genaueren Kalkulation liegen dem LV Zeichnungen und Bilder bei, aus denen die jeweiligen Konstruktionen ersichtlich sind.
- Die in den Ausführungsunterlagen angegebenen Höhenkoten, Maße, Stückzahlen etc. sind vom Auftragnehmer RECHTZEITIG VOR BEGINN DER ARBEITEN mit den gegebenen Verhältnissen an der Baustelle zu überprüfen. Erbrachte Vorleistungen anderer Gewerke sind hinsichtlich der eigenen Leistung ebenfalls zu prüfen, und Unstimmigkeiten sind der Bauleitung zu melden.
- Bedenken gegen die ausgeschriebenen Konstruktionen oder Sondervorschläge sind in einem Begleitschreiben zur Angebotsabgabe bekannt zu geben.
- Die Ausschreibung und die beigefügten Zeichnungen erläutern das Konstruktionsprinzip.
- Die verbindlichen Maße sind am Bau zu nehmen und mit den anderen AN zu koordinieren. Montagetoleranzen sind bereits bei der Werkstattplanung zu berücksichtigen.

- Lager- und Arbeitsplätze, Zufahrtswege
- Durch die vorhandenen Platzverhältnisse können vom Auftraggeber nur begrenzte Flächen als Lager-, Arbeits-, und Einrichtungsflächen zur Verfügung gestellt werden. Materialtransporte sind entsprechend zeitgenau und unterteilt vorzusehen
- Materiallagerplätze und Aufstellungsort für Baustelleneinrichtungen sind vor Baubeginn mit der Bauleitung festzulegen. Sollte es baubetrieblich notwendig sein, ist der Lagerplatz ohne zusätzliche Vergütung umzulegen.
- Unterkünfte wie Schlafräume und Aufenthaltsräume für die Freizeit dürfen in der Liegenschaft, in der sich die Baustelle befindet, nicht eingerichtet werden.
- Die von Firmen genutzten Flächen sind immer in einem sauberen Zustand zu halten

- Bauwasser/ Baustrom
- Innerhalb des Baugeländes wird ein Wasser- und Baustromanschluss zur Verfügung gestellt.
- Anschlüsse und deren Verbrauch stehen kostenlos zur Verfügung, Zwischenzähler sind nach Angaben des AG zu setzen.
- Anschlüsse für Geräte, Maschinen und sonst. Hilfsmittel, die Energie oder Wasser benötigen, wie z.B. Kabel, Leitungen, Schläuche, Kabeltrommeln, Scheinwerfer etc., sind vom AN bereitzustellen und werden nicht gesondert vergütet

- Fassadengerüst
Ein Fassadengerüst wird durch die Rohbaufirma gestellt und ist für andere Gewerke benutzbar.

- Brandschutz
- Bei feuergefährlichen Arbeiten, besonders Schweiß-, Flex- und Brennarbeiten sowie der Verwendung von entzündlichen Stoffen sind besondere Sicherheitsmaßnahmen, wie das Bereitstellen von Feuerlöschern einzuhalten.
- Der Auftragnehmer hat eine verantwortliche Brandwache durchzuführen.
- Die Lagerung leicht entzündlicher oder explosiver Materialien ist im Bereich der Baustelle verboten.

- Ver- und Entsorgungsleitungen
Der AN hat sich vor Ausführung der Arbeiten über die Lage von Leitungen, Kabeln, Dränen, Kanälen u.ä. beim AG anhand der Bestandspläne und der dazu ergangenen Anweisungen zu unterrichten.

Vor Beginn der Arbeiten hat sich der Auftragnehmer außerdem bei allen zuständigen Stellen über eventuell vorhandene Ver- und Entsorgungsleitungen sowie deren Schutz zu informieren.
Bei allen Arbeiten, mit oder ohne Geräteeinsatz, im Bereich der Leitungstrassen sind grundsätzlich die einschlägigen Vorschriften der BayBO und der Berufsgenossenschaften, der VDE, sowie die Merkblätter und Hinweise des örtlichen Energieversorgers einzuhalten.
Schäden an Ver- und Entsorgungsleitungen sowie daraus entstehende Folgekosten gehen zu Lasten des Auftragnehmers.

Die Unternehmer werden darauf hingewiesen, dass die in die Pläne der Versorger eingezeichneten Trassen Ungenauigkeiten hinsichtlich der exakten Lage aufweisen können. Hierauf weisen die Versorger selbst hin. Bei Arbeiten in unmittelbarer Nähe
(1,5 m) zu Versorgungsleitungen/ Trassen ist mit größter Vorsicht zu arbeiten. Ggf. sind Erkundungsmaßnahmen (z.B. Handschachtungen) vorzunehmen.

- Deaktivierung von Gefahrenmeldeanlagen
In Bereichen, die bereits mit in Betrieb befindlichen Brandmeldeanlagen ausgerüstet sind, hat der AN darauf zu achten, dass vor Beginn von rauch- und staubintensiven Arbeiten die entsprechenden Melder deaktiviert werden müssen.
Dazu ist die zuständige Meldezentrale rechtzeitig über den Beginn, Ort, Art und Dauer der Arbeiten zu informieren.
Nach Beendigung der Arbeiten hat der AN die Meldezentrale wiederum zu informieren.

- Vermeidung, Verwertung, Beseitigung von Abfällen
Für die Vermeidung und Abfallbewirtschaftung von Abfällen gilt das Kreislaufwirtschaftsgesetz (KrWG) in seiner aktuellen, gültigen Fassung.
Abfälle im Sinne des KrWG, die aus dem Leistungsbereich des AN hervorgehen, sind vom AN bei zertifizierten Entsorgungsfachbetrieben zu entledigen und durch diese entsprechend fach-, sach- und umweltgerecht zu verwerten oder zu beseitigen.

Der Nachweis der Entsorgungsstelle und der Bezahlung von Deponiegebühren sind der Schlussrechnung beizufügen.

- Reinigung
Die Baustelle ist täglich zu reinigen, inkl. Reinigung bei Fertigstellung einzelner Arbeitsabschnitte.

- Alkohol- und Rauchverbot
Auf der Baustelle herrscht Rauchverbot.
Das Konsumieren von Alkohol und/ oder Drogen ist ebenfalls untersagt. Der Auftraggeber behält sich vor gegen alkoholisierte oder berauschte Personen ein Baustellenverbot auszusprechen.

- Stoffe und Bauteile
Vom Auftragnehmer dürfen keine gesundheitsgefährdenden Stoffe und Bauteile eingebaut werden.
Die Werte der derzeit gültigen Gefahrenstoffiste sind einzuhalten.

- Kulturhistorische Funde
Werden vom Auftragnehmer Funde gemacht, die von kulturhistorischer Bedeutung sein könnten, ist sofort der Auftraggeber oder dessen örtlicher Bauleiter zu informieren.

- Firmenbauleiter, Koordination
- Der Auftragnehmer hat den verantwortlichen Bauleiter schriftlich zu benennen. Die Qualifikation ist nachzuweisen.
- Der Bauleiter muss deutschsprachig und während der Ausführung aller Arbeiten auf der Baustelle anwesend sein, sowie an den Koordinationsgesprächen des Auftraggebers teilnehmen.
- Koordinationsgespräche finden regelmäßig einmal wöchentlich statt, Baubegehungen nach Erfordernis. Der Auftragnehmer ist verpflichtet, an diesen vom Auftraggeber festgesetzten Besprechungen durch einen geeigneten, bevollmächtigen Vertreter teilzunehmen, der zu rechtsverbindlichen Vereinbarung bevollmächtigt ist.

- Ausführungsfristen (Bauablaufplan)
- Der Auftragnehmer hat einen Bauablaufplan über seine vertraglichen Leistungen zu erstellen, anhand dessen die Einhaltung der Vertragsfristen nachgewiesen und überwacht werden kann. Die Vertragsfristen ergeben sich aus den Besonderen Vertragsbedingungen FB 214.H.
- Der Baufristenplan ist regelmäßig fortzuschreiben. Bei Änderungen der Vertragsfristen oder bei erheblichen Abweichungen von sonstigen Festlegungen ist der Plan durch den Auftragnehmer unverzüglich zu überarbeiten.
- Die Festlegungen des Auftraggebers, z.B. zur baufachlichen oder terminlichen Koordinierung mit den übrigen Leistungsbereichen sind zu berücksichtigen.

- Bautagesberichte
Vom AN sind auf Formblättern Beiträge für das Bautagebuch täglich zu erstellen und spätestens wöchentlich einzureichen. Sie müssen alle Angaben wie Stand und Fortschritt der Arbeiten sowie alle bemerkenswerten Ereignisse des Bauablaufes lückenlos enthalten. Es dient als Grundlage für alle Meldungen und Berichte, die über die Bauausführung zu erstatten sind und bildet nach Abschluss der Bauarbeiten einen wichtigen Bestandteil der Bauakten.
Bei der Erstellung und Übergabe der Bautagesberichte handelt es sich somit um eine wesentliche Leistungspflicht des AN, die bei Nichterbringung zur Abnahmeverweigerung führen kann.

- Rechnungen
Alle Rechnungen sind je 1-fach beim Auftraggeber und beim Architekturbüro einzureichen, kumuliert und in Papierform.
- Auf allen Rechnungen ist sowohl die Maßnahmen- als auch die Vertragsnummer anzugeben.
- Korrekturen des Auftraggebers aus vorangegangenen Abschlagsrechnungen sind in Folgerechnungen einzupflegen.

- Sicherheitseinbehalt
Bei Teilzahlung erfolgt ein Sicherheitseinbehalt in Höhe von 5%. Dieser kann durch eine Vertragserfüllungsbürgschaft abgelöst werden.

- Bauwesensversicherung
Der Bauherr schließt eine Bauwesensversicherung ab. An die Auftragnehmer werden hierfür keine Gebühren verrechnet.

- Datenträger
Es wird darum gebeten, die Angebote zusätzlich im GAEB-Format d84 zur Verfügung zu stellen.

- Sonstiges
- Sondervorschläge sind grundsätzlich in jedem Bereich akzeptiert. Es ist jedoch der Nachweis der Gleichwertigkeit bzw. der statischen Machbarkeit einschl. Änderungskosten vorzulegen.

- Der Bauherr behält sich vor, Teile der ausgeschriebenen Leistungen aus dem Vertrags-LV herauszunehmen.

Ende der Vorbemerkungen und zusätzlichen Vertragsbedingungen

## Referenzprodukte / Gleichwertigkeit
Referenzprodukte / Gleichwertigkeit
grundsätzlich gilt:
Die angegebenen Referenzprodukte dienen lediglich als Beispiel und Kalkulationshilfe und stellen keine Produktvorgabe dar. Der Bieter bleibt, unter der Berücksichtigung der gestalterischen Anforderungen entsprechend der Detailplanung und bei Einhaltung der ZusätzlichenTechnischen Vertragsbedingungen bei der Wahl eines gleichwertigen Produktes frei.

Ein Richtfabrikat / Referenzprodukt wird jeweils mit folgendem Vermerk genannt:

oder gleichwertig

angeb. Fabrikat: .....................................
(vom Bieter einzutragen)

Werden vom Bieter keine Eintragungen gemacht, ist das Richtfabrikat für die Ausführung verbindlich. Ansonsten ist die Gleichwertigkeit durch Prüfzeugnisse und Systemdetails zu belegen. Diese müssen vom Bieter dem Angebot beigelegt werden. Fehlende oder mangelhafte Unterlagen führen zum Ausschluss des Angebotes.

## Vorbemerkungen Fenstersanierung
Allgemein
Es gelten die VOB/B und VOB/C in der jeweils gültigen Fassung sowie die
anerkannten Regeln der Technik. Alle Maße sind vor Ausführung vom
Auftragnehmer eigenverantwortlich am Bau zu prüfen. Sämtliche
Nebenleistungen, die zur vollständigen, fachgerechten und
funktionsfähigen Ausführung erforderlich sind, sind in die
Einheitspreise einzukalkulieren, soweit sie nicht ausdrücklich
gesondert beschrieben sind.
Die Arbeiten erfolgen im Bestand. Der Auftragnehmer hat alle
erforderlichen Schutzmaßnahmen für angrenzende Bauteile, Oberflächen,
Verkehrsflächen, Einrichtungsgegenstände und historische Ausstattung zu
treffen. Ausbau-, Bearbeitungs- und Wiedereinbauzeiten sind so zu
planen, dass Offenstandszeiten und Beeinträchtigungen des Gebäudes auf
das technisch notwendige Mindestmaß beschränkt bleiben.

Gefahrstoffe / Asbest
Vor Beginn sämtlicher Ausbauarbeiten sind die vorhandenen Kittstoffe an
den betroffenen Fenstern auf Asbestbestandteile zu untersuchen. Die
Probenahme, Handhabung, Verpackung, Kennzeichnung, der Transport sowie
gegebenenfalls alle weiteren Arbeiten an belasteten Stoffen haben gemäß
TRGS 519 durch sachkundiges und zugelassenes Personal zu erfolgen.
Ausbauarbeiten dürfen erst nach Vorliegen und Bewertung der
Laborergebnisse begonnen werden.

Denkmalpflege
Das Gebäude steht unter Denkmalschutz. Die historische Originalsubstanz
ist soweit wie möglich zu erhalten. Eingriffe sind auf das unbedingt
notwendige Maß zu beschränken. Sämtliche Maßnahmen sind
materialgerecht, möglichst reversibel und erschütterungsarm
auszuführen. Historische Gläser, Bleiverglasungen, Holzbauteile,
Stuck-, Putz- und Malereiflächen sowie angrenzende Einbauten sind
besonders zu schützen. Abweichungen vom Bestand, Materialänderungen
oder alternative Konstruktionsdetails bedürfen vor Ausführung der
Freigabe durch Auftraggeber, Bauleitung und Denkmalpflege.

Material / Qualität / Ortsnahe Bearbeitung
Für die Neuverbleiung bzw. Schutzverglasung ist aus garantie- und
denkmalpflegerischen Gründen mundgeblasenes Restauro UV/IR Glas der
Glashütte Lamberts in Waldsassen zu verwenden. Gleichwertige Produkte
sind nur zulässig, wenn vor Ausführung ein vollständiger
Gleichwertigkeitsnachweis mit identischen technischen und optischen
Eigenschaften vorgelegt und freigegeben wird.
Die Bearbeitung historischer Verglasungen ist möglichst ortsnah
auszuführen, um lange Transportwege zu vermeiden, das Risiko von
Transportschäden zu minimieren und die Baustellenbelastung durch
ausgebaute Fenster so kurz wie möglich zu halten.

Referenzen
Der Bieter hat Referenzen über vergleichbare Projekte vorzulegen,
insbesondere für Arbeiten an denkmalgeschützten Gebäuden, Restaurierung
und Neuverbleiung historischer Bleiverglasungen sowie die Verarbeitung
mundgeblasener Restaurationsgläser.

## 3260 Verglasungs- und Schreinerarbeiten Fenster

### Titel 01 Fensterflügel Aula

**01.01 Kittproben auf Asbest vor Ausbau entnehmen und untersuchen**
Entnahme von insgesamt 15 Kittproben an den
betroffenen Fenstern beziehungsweise Fensterflügeln
vor Beginn sämtlicher Ausbauarbeiten.
Die Probenahme ist zwingend vor jeglicher Demontage oder mechanischer Bearbeitung durchzuführen.

Die Leistung umfasst die fachgerechte Probenahme gemäß TRGS 519 durch sachkundiges und zugelassenes Personal,
die sichere Verpackung, Kennzeichnung und Dokumentation der Proben, den Transport in ein zugelassenes Prüflabor,
die Laboranalyse auf Asbestbestandteile sowie die
Übergabe der vollständigen Prüfberichte und
Laborergebnisse an den Auftraggeber.

Ausbauarbeiten dürfen erst nach Vorliegen und Bewertung der
Untersuchungsergebnisse begonnen werden.
Abrechnung je Probe.
Kittproben
Menge: 15,000 Stk

**01.02 Ausbau Fensterflügel Holzfenster siehe Anlage Pläne**
Fachgerechter Ausbau der vorhandenen Fensterflügel
einschließlich aller erforderlichen Vorbereitungs-,
Sicherungs- und Schutzmaßnahmen. Die Fensterflügel
sind so auszubauen, dass Beschädigungen an Holz,
Verglasung, Beschlägen, Leibungen, Anschlüssen und
angrenzenden Oberflächen vermieden werden. Sämtliche
ausgebauten Teile sind eindeutig zu kennzeichnen,
geordnet zu erfassen, transportsicher zu verpacken und
zur Werkstatt zu verbringen. Die Leistung umfasst
ebenfalls alle erforderlichen Hilfs- und
Nebenleistungen für einen schadensfreien Ausbau.

Fenster je 4-teilig als Verbundfenster je
ca. 1980 x 2650 mm
Menge: 6,000 Stk

**01.03 Temporäre Notverglasung / Wetterschutz**
Herstellen, Liefern und Montieren einer temporären
Notverglasung beziehungsweise eines gleichwertigen
provisorischen Wetterschutzes für die durch den Ausbau
geöffneten Fensterflächen. Die Ausführung hat so zu
erfolgen, dass Feuchteeintrag, Schlagregen, Zugluft
und unzulässige bauklimatische Beeinträchtigungen
während der Bauzeit verhindert werden.
Einschließlich aller Befestigungs-, Abdichtungs- und
Anpassungsarbeiten sowie späterem Rückbau nach
Wiedereinbau der Fenster.

Fenster je 4-teilig als Verbundfenster je
ca. 1980 x 2650 mm
Menge: 6,000 Stk

**01.04 Überarbeitung und Instandsetzung Fensterflügel**
Die inneren Flügel der Verbundfenster sind in einem
besseren Zustand als die Aussenflügel der Verbundfenster,
daher sind im inneren Bereich die Arbeiten wie folgt:

Überprüfen aller Kittfugen,
abkleben der Fensterscheiben,
anschleifen der Farbe der Flügel,
grundieren und streichen der Flügel

Der äußere Flügel des Verbundfensters ist der
Witterung ausgesetzt wird aufwendiger renoviert werden
müssen.
Hier sind Fehlstellen an der Verkittung der Flügel
vorhanden und das zum Teil (auf der Westseite) im
erheblichen Ausmaß, die Wetterschenkel müssen vom
Schreiner überarbeitet und zum Teil gespachtelt und
geschliffen werden,
danach abkleben der Fensterscheiben und
schleifen der kompletten Flügel,
danach grundieren und streichen.
Defekte Gläser werden ersetzt.
Zum Teil richten der bei einer früheren Ertüchtigung
angebrachten Aluminium Fensterbankbleche,
neu befestigen oder erneuern, die Fensterlaibung abkleben
den Fensterrahmen zum einen im unteren Bereich
spachteln und anschleifen und zum Grundieren und
streichen vorbereiten. Die Rahmen erhalten dann
abschießend den Schlussanstrich.

Werkstattmäßige Überarbeitung und Instandsetzung der
vorhandenen inneren und äußeren Fensterflügel. Die
Leistung umfasst das vorsichtige Entfernen lose
haftender Altbeschichtungen und alter Kittreste, das
Schleifen der Holzoberflächen, das Ausbessern
schadhafter Holzbereiche und Fehlstellen,
erforderliche Reparaturen an Profilen und
Wetterschenkeln, den Austausch schadhafter
Glasscheiben, die materialgerechte Grundierung sowie
den erforderlichen Beschichtungsaufbau, Grundieren und
Streichen und Endanstrich in Farbe nach Wahl des AG.

Ziel ist die Wiederherstellung einer technisch
einwandfreien, funktionsfähigen und denkmalgerechten
Fenstersubstanz unter größtmöglichem Erhalt
historischer Originalteile.

Fenster je 4-teilig als Verbundfenster je
ca. 1980 x 2650 mm
Menge: 6,000 Stk

**01.05 Nachrüstung Fensterdichtungen**
Nachrüstung geeigneter Dichtungen an den vorhandenen
Fensterflügeln zur Verbesserung der Luftdichtheit.
Die Leistung umfasst das Einfräsen der erforderlichen Nut,
das Liefern und Einziehen geeigneter Dichtungsprofile
sowie alle erforderlichen Anpassungsarbeiten.
Die Ausführung ist so zu wählen, dass die historische
Erscheinung der Fenster nicht unzulässig
beeinträchtigt wird und die Funktion der Fenster
dauerhaft gewährleistet bleibt.

Fenster je 4-teilig als Verbundfenster je
ca. 1980 x 2650 mm
Menge: 6,000 Stk

**01.06 Streichen Fensterrahmen vor Ort**
Der Fensterrahmen der kompletten Fenster muss
ebenfalls überarbeitet werden Schleifen und
grundieren / streichen der eingebauten Fensterrahmen vor Ort.
Vorsichtiges anschleifen der Holzrahmen, eventuelles
nachspachteln überschleifen und grundieren,
zweimaliges streichen der Fensterrahmen nach Farbwahl
des AG.

Fenster je 4-teilig als Verbundfenster je
ca. 1980 x 2650 mm
Menge: 6,000 Stk

**01.07 Wiedereinbau Fensterflügel**
Rücktransport der überarbeiteten Fensterflügel zur
Baustelle sowie fachgerechter Wiedereinbau
einschließlich Einhängen, Ausrichten, Justieren und
Funktionsprüfung. Die Leistung umfasst sämtliche
Nacharbeiten an Beschlägen, Anschlägen und
Schließfunktionen sowie die Prüfung auf gangbare und
sichere Bedienbarkeit. Der Wiedereinbau ist so zu
koordinieren, dass Offenstandszeiten möglichst kurz
gehalten werden.

Fenster je 4-teilig als Verbundfenster je
ca. 1980 x 2650 mm
Menge: 6,000 Stk

**01.08 Fensterbankabdeckungen außen / Spenglerarbeiten**
Liefern und montieren neuer oder instandgesetzter
Fensterbankabdeckungen aus Metall an den
Außenfensterbänken. Einschließlich aller Aufmaß-,
Anpassungs-, Befestigungs-, Anschluss- und
Abdichtungsarbeiten. Material, Profilierung,
Ausladung, Tropfkante und Oberfläche sind passend zum
Bestand und in Abstimmung mit der Denkmalpflege
auszuführen. Alle Anschlüsse sind dauerhaft
funktionsfähig und witterungsbeständig herzustellen.

Fensterbänke je ca. 2000 mm
Menge: 15,000 Stk

**01.09 Innenarbeiten / Innenfensterbänke**
Überarbeitung, Instandsetzung oder erforderlicher
teilweiser Austausch schadhafter Innenfensterbänke
einschließlich aller notwendigen Anpassungsarbeiten,
Anschlussarbeiten und Oberflächenbearbeitungen.
Die Arbeiten sind materialgerecht und unter
Berücksichtigung des historischen Bestandsbildes
auszuführen. Beschädigungen angrenzender Oberflächen
sind zu vermeiden.
(pro Stück je ca. 2 lfdm)
Menge: 4,000 Stk

**01.10 Mehrkosten Asbestarbeiten**
Mehrkosten bei festgestelltem asbesthaltigem Kitt oder
sonstigen asbesthaltigen Stoffen im Bereich der
ausgeschriebenen Fensterarbeiten. Die Position umfasst
sämtliche zusätzlich erforderlichen Maßnahmen gemäß
TRGS 519, insbesondere besondere Schutzmaßnahmen,
staubarme beziehungsweise staubdichte
Arbeitsweise, Abschottungen, Verpackung, Entsorgung,
Dokumentation, Nachweise sowie den Mehraufwand auf der
Baustelle und in der Werkstatt. Die Abrechnung erfolgt
nur im Bedarfsfall und nur nach gesonderter
Beauftragung.

Fenster je 4-teilig als Verbundfenster je
ca. 1980 x 2650 mm
Menge: 6,000 Stk

### Titel 02 Bibliothekfenster

**02.01 Temporären Baustellenzugang in Fenster 7 herstellen**
Unmittelbar nach Auftragserteilung ist im rechten
Bibliotheksfenster der insgesamt sieben
Bibliotheksfenster, bezeichnet als Fenster 7, ein
temporärer Durchgang zur Erreichbarkeit der Baustelle
herzustellen. Hierzu sind mindestens vier
Bleiverglasungsfelder fachgerecht auszubauen, zu
kennzeichnen und schadensfrei zwischenzulagern. Die
vorhandene Quersprosse ist vorsichtig auszubauen und
so zu bearbeiten beziehungsweise zu sichern, dass ein
späterer originalgerechter Wiedereinbau möglich ist.
Während der Öffnungsphase ist die verbleibende
Konstruktion statisch zu sichern, um Verformungen oder
Schäden an Rahmen, Verglasung und angrenzenden
Bauteilen zu vermeiden. Der Öffnungsbereich ist für
die Dauer der Bauzeit sicher, wiederverschließbar und
wetterfest auszubilden.

Nach Abschluss der Arbeiten ist der ursprüngliche Zustand vollständig und fachgerecht wiederherzustellen.

Baustellenzugang erstellen
Menge: 1,000 Stk

**02.02 Ausbau vorhandene Bleiverglasung**
Vorsichtiger Ausbau der vorhandenen
Bleiverglasungsfelder aus sieben Bibliotheksfenstern
einschließlich Lösen der Deckschienen und Windeisen,
Kennzeichnung aller Felder und Bauteile sowie
transportsicherem Verpacken und Verbringen in die
Werkstatt. In der Werkstatt müssen die Felder
auseinandergelegt werden und getrennt entsorgt werden.

Fenster je ca. 1820 x 5770 mm
Menge: 7,000 Stk

**02.03 Windeisen entrosten und beschichten**
Händisches Entrosten, Reinigen, Grundieren und
zweifaches Beschichten sämtlicher Windeisen
einschließlich Kennzeichnung, Zuordnung und
Vorbereitung für die spätere Wiedermontage.

Sämtliche vorhandenen Windeisen sind sorgfältig von
Hand zu entrosten, zu reinigen, zu grundieren und
anschließend zweifach zu beschichten und
endzubehandeln. Besondere Sorgfalt ist auf
Kennzeichnung, Zuordnung und spätere Wiedermontage zu
legen, da alle Windeisen in ihrer Lage genau zu den
jeweiligen Feldern und Befestigungspunkten gehören.
Die Leistung umfasst sämtliche hierfür erforderlichen
Nebenarbeiten.

Fenster je ca. 1820 x 5770 mm
Menge: 7,000 Stk

**02.04 Eisenarbeiten an Quereisen und Deckschienen**
Entfernen von anhaftenden Putz- und Kittresten an
Quereisen und Deckschienen, anschließendes händisches
Entrosten, Grundieren und zweifaches Beschichten
sämtlicher zugänglicher Stahlteile und endbehandeln.
Die Leistung ist so auszuführen, dass eine dauerhaft
tragfähige und korrosionsgeschützte Oberfläche
entsteht. Historisch wertvolle angrenzende Oberflächen
sind zu schützen.

Fenster je ca. 1820 x 5770 mm
Menge: 7,000 Stk

**02.05 Herstellung neue UV-/IR-Bleiverglasung**
Herstellung einer vollständig neuen
UV-/IR-Bleiverglasung entsprechend der historischen
Feldaufteilung und Gestaltung. Einschließlich
Zuschnitt der Gläser, Verbleien, Verlöten, Herstellen
aller Randanschlüsse und Endreinigung.
Aus garantie- und denkmalpflegerischen Gründen ist zwingend
mundgeblasenes Restauro UV/IR Glas der Glashütte
Lamberts in Waldsassen zu verwenden oder ein zuvor
freigegebenes, vollständig nachgewiesen gleichwertiges
Produkt zu verwenden. Siehe hierzu auch das Datenblatt.

Die einzelnen UV/IR Restauro Gläser werden mit einem
H-Blei zusammen gefügt und mit Randbleien versehen an
den Stosspunkten verlötet, beidseitig vollsatt mit
Leinölkitt verkittet und endgereinigt. Die Bleie
müssen geschwärzt werden damit  die neuen Lötstellen
und Bleie nicht glänzend erscheinen und der
Originalzustand optisch erreicht wird.

Die Bearbeitung ist möglichst ortsnah auszuführen, um
Transportwege, Transportschäden und die
Baustellenbelastung durch ausgebauten Bestand zu
minimieren.

Fenster je ca. 1820 x 5770 mm

Referenzen für vergleichbare Projekte sind vorzulegen.

angeb. Fabrikat: '.............................................................'
(vom Bieter einzutragen)
Menge: 7,000 Stk

**02.06 Einbau neue Verglasung in ertüchtigte Konstruktion**
Ausbau und Entsorgung der Notverglasung,
Einbau der neu hergestellten UV-/IR-Bleiverglasung in die zuvor
ertüchtigte Stahlkonstruktion einschließlich aller
Abdichtungs-, Befestigungs- und Anschlussarbeiten
sowie Wiedermontage der restaurierten Windeisen.
Die Ausführung ist dauerhaft funktionsfähig, dicht und
denkmalgerecht herzustellen.
Die Verkittung an den Quereisen ist eine schräger Falz auszuarbeiten damit das Wasser dort gut ablaufen kann.
Die Verkittung ist nach Hautbildung mit einem zum Glas hin überlappender Farbe von ca. 2 mm zu überstreichen.
Farbe nach Wahl des AG

Fenster je ca. 1820 x 5770 mm
Menge: 7,000 Stk

**02.07 Erschwernis Asbestarbeiten - Bibliothekfenster**
Sollte im Fensterkitt an den Holzfenstern sowie an den
Bibliotheken Fenster Asbest festgestellt werden,
müssen die Arbeiten in speziellen Arbeitsräumen und
unter speziellen Schutzvorkehrungen gemäß TRGS 519
NACH BT 42 "AUSBAU VON ASBBESTHALTIGEM KITT IM
GLASFALZ DURCH AUSHAUEN UND SCHNEIDEN MIT UND OHNE ERWÄRMUNG" ausgebaut werden.

Bibliothekfenster
Fenster je ca. 1820 x 5770 mm
Menge: 7,000 Stk

**02.08 Erschwernis Gerüstarbeiten in der Bibliothek**
Aufbau und liefern eines Schnellbaugerüstes geeignet
für die schmalen Gegebenheiten.
Achtung unter Beachtung aller denkmalpflegerischen Vorgaben müssen der Holzboden und alle angrenzenden Wände geschützt werden.

Hier ist zu beachten, dass die Gerüste in der
Bibliothek für die Fenster mit Folien eingehaust
werden müssen.

Fenster je ca. 1820 x 5770 mm zusätzliche Einhausung
Menge: 7,000 Stk

**02.09 Hubwagen für die Holzfensterarbeiten**
Für die Außenarbeiten an den Fensterbänken sowie zum
Streichen der Fensterrahmen wird ein Hubwagen von
Außen vorgehalten
Menge: 1,000 Stk
